# Controlador de puerta inalámbrico blanco, referencia FC-60-2010 de Carrier

- Propiedad del archivo: CONSTRUNARIO
- Formato: FIEBDC-3/2012
- Programa: Construnario Versión 3.51
- Fecha de los precios: 12/04/2023
- Divisa: EUR

**FC602010** u Controlador de puerta inalámbrico blanco, referencia FC-60-2010 de Carrier
Precio: 274.60
Controlador de puerta inalámbrico blanco. Permite mantener abiertas las puertas contra incendios de gran tamaño, mejorando la ventilación del edificio. Se cierra automáticamente en caso de incendio. Dimensiones 195x205x45 mm. Certificados: CE y CPR (EN54 parte 25,? EN 1155,? BS7273-4)
