# Base de detector vía radio para dispositivos de detección Fusión centrales analógicas de Aritech, referencia FCX-170-001 de Carrier

- Propiedad del archivo: CONSTRUNARIO
- Formato: FIEBDC-3/2012
- Programa: Construnario Versión 3.51
- Fecha de los precios: 12/04/2023
- Divisa: EUR

**FCX170001** u Base de detector vía radio para dispositivos de detección Fusión centrales analógicas de Aritech, referencia FCX-170-001 de Carrier
Precio: 181.40
Base de detector vía radio para dispositivos de detección Fusion para centrales analógicas de Aritech. Frecuencia 868Mhz. IP23. Se alimenta de 6 pilas AA. Certificados: CE y CPR (EN54 parte 25).
