# Detector termovelocimétrico analógico para centrales analógicas de Aritech, referencia FCX-175-001 de Carrier

- Propiedad del archivo: CONSTRUNARIO
- Formato: FIEBDC-3/2012
- Programa: Construnario Versión 3.51
- Fecha de los precios: 12/04/2023
- Divisa: EUR

**FCX175001** u Detector termovelocimétrico analógico para centrales analógicas de Aritech, referencia FCX-175-001 de Carrier
Precio: 55.80
Detector termovelocimétrico analógico para ser usado con base vía radio para centrales analógicas de Aritech, temperatura de disparo regulable 57ºC, clase A1R. Incluye base y batería. Dimensiones: 113x81 mm. Certificados: CE y CPR (EN54 partes 5 y 25).
