# Base de detector con sirena vía radio para dispositivos de detección Fusión, centrales analógicas de Aritech, referencia FCX-191-000 de Carrier

- Propiedad del archivo: CONSTRUNARIO
- Formato: FIEBDC-3/2012
- Programa: Construnario Versión 3.51
- Fecha de los precios: 12/04/2023
- Divisa: EUR

**FCX191000** u Base de detector con sirena vía radio para dispositivos de detección Fusión, centrales analógicas de Aritech, referencia FCX-191-000 de Carrier
Precio: 295.55
Base de detector con sirena vía radio para dispositivos de detección Fusion para centrales analógicas de Aritech. Frecuencia 868Mhz. Rango de potencia acústica máxima: 87 dB a 1m. IP23. Se alimenta de 3 pilas AA y 3 pilas C. Dimensiones: 146x53 mm. Certificados: CE y CPR (EN54 parte 25).
