# Detector analógico lineal de humos por barrera de rayos infrarrojos, para centrales analógicas de Aritech, alcance 100m, referencia FD2710R de Carrier

- Propiedad del archivo: CONSTRUNARIO
- Formato: FIEBDC-3/2012
- Programa: Construnario Versión 3.51
- Fecha de los precios: 12/04/2023
- Divisa: EUR

**FD2710R** u Detector analógico lineal de humos por barrera de rayos infrarrojos, para centrales analógicas de Aritech, alcance 100m, referencia FD2710R de Carrier
Precio: 1170.94
Detector lineal de humos por infrarrojos, para centrales analógicas de Aritech, alimentado del lazo, por reflexión de la luz en un espejo, con una cobertura máxima de 100 x 15 metros. Certificado CPD según norma EN54 parte 12.
