# Detector adicional Emisor/Receptor para la barrera FD310 configurable de 5 a 100m, referencia FD310H de Carrier

- Propiedad del archivo: CONSTRUNARIO
- Formato: FIEBDC-3/2012
- Programa: Construnario Versión 3.51
- Fecha de los precios: 12/04/2023
- Divisa: EUR

**FD310H** u Detector adicional Emisor/Receptor para la barrera FD310 configurable de 5 a 100m, referencia FD310H de Carrier
Precio: 920.77
Detector adicional Emisor/Receptor para la barrera FD310 configurable de 5 a 100m.
