# Detector adicional con alcance máximo de 100m para FD805R-N o FD810R-N, referencia FD810RH-N de Carrier

- Propiedad del archivo: CONSTRUNARIO
- Formato: FIEBDC-3/2012
- Programa: Construnario Versión 3.51
- Fecha de los precios: 12/04/2023
- Divisa: EUR

**FD810RN** u Detector adicional con alcance máximo de 100m para FD805R-N o FD810R-N, referencia FD810RH-N de Carrier
Detector adicional con alcance máximo de 100 m para detector de humos lineal auto ajustable , FD805R-N o FD810R-N. Alimentación a 24Vcc. Consumo máximo: 50mA. Temperatura de trabajo: -10ºC a 55ºC. IP54. Dimensiones y peso del detector: 135x135x135mm. y 0,5Kg. Dimensiones y peso del reflector: 100x100x9,5mm y 0,07Kg. Certificados: CE y CPR (EN54 parte 12).
