# Suplemento de montaje para detectores de las series FD700, FD900, FD2700 y FDR-EZ, referencia FD-MB10 de Carrier

- Propiedad del archivo: CONSTRUNARIO
- Formato: FIEBDC-3/2012
- Programa: Construnario Versión 3.51
- Fecha de los precios: 12/04/2023
- Divisa: EUR

**FDMB10** u Suplemento de montaje para detectores de las series FD700, FD900, FD2700 y FDR-EZ, referencia FD-MB10 de Carrier
Precio: 183.94
Suplemento de montaje para detectores de humos lineal de rayos infrarrojos para usar con series FD700, FD900, FD2700 y FDR-EZ. Puede montarse vertical o horizontal y permite un ajuste de 0 a 45ºC.
