# Suplemento de montaje para detectores de la serie FD800 y con suplementos FD-MB30 y FD-MB40, referencia FD-MB20 de Carrier

- Propiedad del archivo: CONSTRUNARIO
- Formato: FIEBDC-3/2012
- Programa: Construnario Versión 3.51
- Fecha de los precios: 12/04/2023
- Divisa: EUR

**FDMB20** u Suplemento de montaje para detectores de la serie FD800 y con suplementos FD-MB30 y FD-MB40, referencia FD-MB20 de Carrier
Precio: 210.47
Suplemento de montaje para detectores de humos lineal de rayos infrarrojos para usar con serie FD800 y con suplementos FD-MB30 y FD-MB40. Puede montarse vertical o horizontal y permite un ajuste de 0 a 45ºC.
