# Placa de sujeción para 1 espejo reflector (OR2000), con opción para adaptar al suplemento de montaje FD-MB20, referencia FD-MB30 de Carrier

- Propiedad del archivo: CONSTRUNARIO
- Formato: FIEBDC-3/2012
- Programa: Construnario Versión 3.51
- Fecha de los precios: 12/04/2023
- Divisa: EUR

**FDMB30** u Placa de sujeción para 1 espejo reflector (OR2000), con opción para adaptar al suplemento de montaje FD-MB20, referencia FD-MB30 de Carrier
Precio: 107.26
Placa de sujeción para 1 espejo reflector (OR2000), con opción para adaptar al suplemento de montaje FD-MB20.
