# Placa de sujeción para 4 espejos reflectores (OR2000), con opción para adaptar al suplemento de montaje FD-MB20, referencia FD-MB40 de Carrier

- Propiedad del archivo: CONSTRUNARIO
- Formato: FIEBDC-3/2012
- Programa: Construnario Versión 3.51
- Fecha de los precios: 12/04/2023
- Divisa: EUR

**FDMB40** u Placa de sujeción para 4 espejos reflectores (OR2000), con opción para adaptar al suplemento de montaje FD-MB20, referencia FD-MB40 de Carrier
Placa de sujeción para 4 espejos reflectores (OR2000), con opción para adaptar al suplemento de montaje FD-MB20.
