# Cerradura electromagnética de 2x3.000N, monitorizada, para superficie, referencia FE130MD de Carrier

- Propiedad del archivo: CONSTRUNARIO
- Formato: FIEBDC-3/2012
- Programa: Construnario Versión 3.51
- Fecha de los precios: 12/04/2023
- Divisa: EUR

**FE130MD** u Cerradura electromagnética de 2x3.000N, monitorizada, para superficie, referencia FE130MD de Carrier
Precio: 320.12
Cerradura electromagnética doble, de 2 x 3000N de fuerza de retención, monitorizado, para montaje de superficie. Alimentación a (12Vcc/440mA o 24Vcc/220mA) x 2. Dimensiones: 500x47x26mm.
