# Cerradura electromagnética, de 3000N de fuerza de retención, referencia FE130MM de Carrier

- Propiedad del archivo: CONSTRUNARIO
- Formato: FIEBDC-3/2012
- Programa: Construnario Versión 3.51
- Fecha de los precios: 12/04/2023
- Divisa: EUR

**FE130MM** u Cerradura electromagnética, de 3000N de fuerza de retención, referencia FE130MM de Carrier
Cerradura electromagnética, de 3000N de fuerza de retención, monitorizado, para montaje empotrado. Alimentación a 12Vcc/450mA o 24Vcc/225mA. Dimensiones: 228x38x27mm.
