# Soporte de montaje en Z y L para Serie 160, referencia FE160ZL de Carrier

- Propiedad del archivo: CONSTRUNARIO
- Formato: FIEBDC-3/2012
- Programa: Construnario Versión 3.51
- Fecha de los precios: 12/04/2023
- Divisa: EUR

**FE160ZL** u Soporte de montaje en Z y L para Serie 160, referencia FE160ZL de Carrier
Precio: 77.17
Soporte de montaje en Z y L para Serie 160.
