# Soporte para montaje en pared o suelo para la serie FE200. Longitud 300mm, referencia FE225-300 de Carrier

- Propiedad del archivo: CONSTRUNARIO
- Formato: FIEBDC-3/2012
- Programa: Construnario VersiĆ³n 3.51
- Fecha de los precios: 12/04/2023
- Divisa: EUR

**FE225300** u Soporte para montaje en pared o suelo para la serie FE200. Longitud 300mm, referencia FE225-300 de Carrier
Soporte para montaje en pared o suelo para retenedores de la serie FE200. Longitud 300mm.
