# Base cuadrada estándar de acero. Dimensiones: 55x18mm, referencia FE527 de Carrier

- Propiedad del archivo: CONSTRUNARIO
- Formato: FIEBDC-3/2012
- Programa: Construnario Versión 3.51
- Fecha de los precios: 12/04/2023
- Divisa: EUR

**FE527** u Base cuadrada estándar de acero. Dimensiones: 55x18mm, referencia FE527 de Carrier
Precio: 19.05
Base cuadrada estándar de acero. Dimensiones: 55x18mm.
