# Base cuadrada estándar de acero. Eslabón giratorio de 120 grados. Dimensiones: 55x50mm, referencia FE529 de Carrier

- Propiedad del archivo: CONSTRUNARIO
- Formato: FIEBDC-3/2012
- Programa: Construnario Versión 3.51
- Fecha de los precios: 12/04/2023
- Divisa: EUR

**FE529** u Base cuadrada estándar de acero. Eslabón giratorio de 120 grados. Dimensiones: 55x50mm, referencia FE529 de Carrier
Precio: 24.71
Base cuadrada estándar de acero. Eslabón giratorio de 120 grados. Dimensiones: 55x50mm.
