# Retenedor electromagnético de 480N para montaje en pared con pulsador de desbloqueo, referencia FE543 de Carrier

- Propiedad del archivo: CONSTRUNARIO
- Formato: FIEBDC-3/2012
- Programa: Construnario Versión 3.51
- Fecha de los precios: 12/04/2023
- Divisa: EUR

**FE543** u Retenedor electromagnético de 480N para montaje en pared con pulsador de desbloqueo, referencia FE543 de Carrier
Retenedor electromagnético para montaje en pared con pulsador de desbloqueo. Fuerza de retención: 490N. Alimentación: 24Vcc. Consumo: 62,5mA. IP52. Certificado VDS. No incluye la base estándar de acero (FE527 o FE529). Protección de polaridad inversa. Dimensiones 83x83x46mm.
