# Brazo giratorio universal, referencia FF705 de Carrier

- Propiedad del archivo: CONSTRUNARIO
- Formato: FIEBDC-3/2012
- Programa: Construnario VersiĆ³n 3.51
- Fecha de los precios: 12/04/2023
- Divisa: EUR

**FF705** u Brazo giratorio universal, referencia FF705 de Carrier
Brazo giratorio universal.
