# Detector de llama dual (IR2) con carcasa resistente al fuego, ATX, IP66, referencia FF747 de Carrier

- Propiedad del archivo: CONSTRUNARIO
- Formato: FIEBDC-3/2012
- Programa: Construnario Versión 3.51
- Fecha de los precios: 12/04/2023
- Divisa: EUR

**FF747** u Detector de llama dual (IR2) con carcasa resistente al fuego, ATX, IP66, referencia FF747 de Carrier
Precio: 3972.69
Detector de llama con sensor de doble infrarrojo (IR2). Cono de detección de 90º y distancia de detección hasta 45 metros. Bajo consumo (8mA). Incorpora salida de relé. Sensibilidad programable. Incorpora filtros y análisis mediante microprocesador para eliminación de falsas alarmas. Respuesta espectral en el infrarrojo: 1 a 2,7um. Alimentación 14-28Vcc. Consumo: 20mA. Carcasa IP66 resistente al fuego. ATEX Intrínsecamente seguro.
