# Detector de llama de doble tecnología UV/IR, carcasa antideflagrante Eexd-IIC T6, referencia FF756 de Carrier

- Propiedad del archivo: CONSTRUNARIO
- Formato: FIEBDC-3/2012
- Programa: Construnario Versión 3.51
- Fecha de los precios: 12/04/2023
- Divisa: EUR

**FF756** u Detector de llama de doble tecnología UV/IR, carcasa antideflagrante Eexd-IIC T6, referencia FF756 de Carrier
Detector de llama con doble tecnología sensores de infrarrojo (IR2) y ultravioletas (UV: 185 a 260 nm). Cono de detección de 90º y distancia de detección hasta 45 metros. Bajo consumo (8mA). Incorpora salida de relé. Sensibilidad programable. Incorpora filtros y análisis mediante microprocesador para eliminación de falsas alarmas. Respuesta espectral en el infrarrojo:1 a 2,7um. Alimentación 14-28Vcc. consumo: 20mA. Carcasa IP66 resistente al fuego. ATEX intrínsecamente seguro.
