# Detector de llama con sensor de triple infrarrojo en carcasa resistente al fuego Eexd - IIC T6referencia FF766 de Carrier

- Propiedad del archivo: CONSTRUNARIO
- Formato: FIEBDC-3/2012
- Programa: Construnario Versión 3.51
- Fecha de los precios: 12/04/2023
- Divisa: EUR

**FF766** u Detector de llama con sensor de triple infrarrojo en carcasa resistente al fuego Eexd - IIC T6referencia FF766 de Carrier
Detector de llama ATEX con sensor de triple infrarrojo (IR3). Cono de detección de 90º. Carcasa IP66 resistente al fuego Eexd –IIC T6. Bajo consumo (8mA). Incorpora salida de relé. Sensibilidad programable. Incorpora filtros y análisis mediante microprocesador para eliminación de falsas alarmas. Respuesta espectral en el infrarrojo cercano (1 a 2,7um). Alimentación 14-30Vcc., consumo: 20mA. Dimensiones: 146x150x137 mm. temperatura de trabajo: -10ºC a 55ºC. Peso 2,5Kg.
