# Detector de aspiración LaserSense 100 de alta sensibilidad (Español), referencia FHSD8100-09 de Carrier

- Propiedad del archivo: CONSTRUNARIO
- Formato: FIEBDC-3/2012
- Programa: Construnario Versión 3.51
- Fecha de los precios: 12/04/2023
- Divisa: EUR

**FHSD810009** u Detector de aspiración LaserSense 100 de alta sensibilidad (Español), referencia FHSD8100-09 de Carrier
Detector de humos por aspiración micra 100 con cámara láser para detección precoz. Rango de 0,0015% a 25% de oscurecimiento/metro. 2 entradas de tuberáa de 50 m. cada una; opcional, una única tuberia de 100 m. Algoritmo ClassiFire para ajuste de parámetros funcionales (suciedad, medio ambiente, etc). 4 niveles de alarma (Aux, Pre-alarma, Alarma 1 y Alarma 2). Hasta 20 puntos de muestreo. 2 salidas de relé (Fallo y Alarma). Indicadores de estado mediante ledes. Posibilidad de conexión en bus SenseNet hasta 127 detectores, incorpora tarjeta de comunicación. Tarjeta opcional de entradas/salidas FHSD8511. Requiere alimentación a 24V (400mA). Dimensiones: 300x220x85mm. Certificados: CE y CPR (EN54 parte 20).
