# ModuLaser LaserSense, módulo con display mínimo, referencia FHSD8300 de Carrier

- Propiedad del archivo: CONSTRUNARIO
- Formato: FIEBDC-3/2012
- Programa: Construnario Versión 3.51
- Fecha de los precios: 12/04/2023
- Divisa: EUR

**FHSD8300** u ModuLaser LaserSense, módulo con display mínimo, referencia FHSD8300 de Carrier
Precio: 1767.44
Modulaser Cabecera sin pantalla TFT. Capaz de controlar ocho cámaras de análisis laser FHSD8330. Dispone de indicadores led de averías y Alarma, también dispone de salidas de relé o APIC. Configurable mediante un PC con software remoto o mediante SenseNET con un Módulo de Comandos con pantalla FHSD8320. Requiere alimentación a 24V (250mA). Dimensiones: 110,5x113,5x300 mm. Certificados: CE y CPR (EN54-20).
