# ModuLaser LaserSense, módulo de comando con display, referencia FHSD8320 de Carrier

- Propiedad del archivo: CONSTRUNARIO
- Formato: FIEBDC-3/2012
- Programa: Construnario Versión 3.51
- Fecha de los precios: 12/04/2023
- Divisa: EUR

**FHSD8320** u ModuLaser LaserSense, módulo de comando con display, referencia FHSD8320 de Carrier
Modulaser Cabecera sin pantalla TFT. Capaz de controlar ocho cámaras de análisis laser FHSD8330. Dispone de indicadores led de averías y Alarma, también dispone de salidas de relé o APIC. Configurable mediante un PC con software remoto o mediante SenseNET con un Módulo de Comandos con pantalla FHSD8320. Requiere alimentación a 24V (250mA). Dimensiones: 110,5x113,5x300 mm. Certificados: CE y CPR (EN54-20).
