# Aislador galvánico para sistemas convencionales, referencia GBX2000 de Carrier

- Propiedad del archivo: CONSTRUNARIO
- Formato: FIEBDC-3/2012
- Programa: Construnario Versión 3.51
- Fecha de los precios: 12/04/2023
- Divisa: EUR

**GBX2000** u Aislador galvánico para sistemas convencionales, referencia GBX2000 de Carrier
Barrera galvánica para detectores convencionales intrínsecamente seguros. Necesario para cada entrada en la zona intrínsecamente segura.
