# Rótulo de indicación de extinción activada iluminado 24Vcc (español), referencia GRP26-09 de Carrier

- Propiedad del archivo: CONSTRUNARIO
- Formato: FIEBDC-3/2012
- Programa: Construnario Versión 3.51
- Fecha de los precios: 12/04/2023
- Divisa: EUR

**GRP2609** u Rótulo de indicación de extinción activada iluminado 24Vcc (español), referencia GRP26-09 de Carrier
Rótulo luminoso con tecnología de ledes a 24Vcc y un consumo de 70mA. Zumbador de 90dB. Fabricado en caja de plástico, viene con 3 insertables “EVACUAR EL ÁREA INMEDIATAMENTE”, “ALARMA DE INCENDIO” y “EXTINCIÓN EN PROCESO”. IP41C. Dimensiones: 305x115x40mm. Temperatura de trabajo: -10ºC a 55ºC. Certificado: EN54-3.
