# Cable trenzado y apantallado (libre de halógenos) 4x1,5mm², 100m, rojo, referencia KAL51B de Carrier

- Propiedad del archivo: CONSTRUNARIO
- Formato: FIEBDC-3/2012
- Programa: Construnario Versión 3.51
- Fecha de los precios: 12/04/2023
- Divisa: EUR

**KAL51B** u Cable trenzado y apantallado (libre de halógenos) 4x1,5mm², 100m, rojo, referencia KAL51B de Carrier
Precio: 388.65
Cable manguera rojo/negro de 2 x (2 x 1,5) mm. trenzado y apantallado, de muy baja capacidad, libre de halógenos. Se suministra en rollos de 100 metros. Temperatura de trabajo: -20ºC a 85ºC.
