# Zócalo base para la conexión en montajes empotrados para los pulsadores analógico DM3000, referencia N-MC-AFM-R de Carrier

- Propiedad del archivo: CONSTRUNARIO
- Formato: FIEBDC-3/2012
- Programa: Construnario Versión 3.51
- Fecha de los precios: 12/04/2023
- Divisa: EUR

**NMCAFMR** u Zócalo base para la conexión en montajes empotrados para los pulsadores analógico DM3000, referencia N-MC-AFM-R de Carrier
Precio: 19.15
Zócalo base para la conexión en montajes empotrados para los pulsadores analógico DM3000, permite realizar el conexionado sin perder la continuidad del lazo.
