# Zócalo base de color rojo para la conexión en montajes de superficie, sin terminales, referencia N-MC-BB-R de Carrier

- Propiedad del archivo: CONSTRUNARIO
- Formato: FIEBDC-3/2012
- Programa: Construnario Versión 3.51
- Fecha de los precios: 12/04/2023
- Divisa: EUR

**NMCBBR** u Zócalo base de color rojo para la conexión en montajes de superficie, sin terminales, referencia N-MC-BB-R de Carrier
Precio: 5.01
Zócalo base de color rojo para la conexión en montajes de superficie, sin terminales. Permite la entrada posterior cuando se utiliza con canalización de cable oculta, o entrada de cable por arriba y por abajo cuando se utiliza canalización de cable de montaje en superficie.
