# Marco empotrar pulsadores manuales para pulsadores analógicos DM3000, referencia N-MC-S-R de Carrrier

- Propiedad del archivo: CONSTRUNARIO
- Formato: FIEBDC-3/2012
- Programa: Construnario Versión 3.51
- Fecha de los precios: 12/04/2023
- Divisa: EUR

**NMCSR** u Marco empotrar pulsadores manuales para pulsadores analógicos DM3000, referencia N-MC-S-R de Carrrier
Precio: 4.79
Marco para empotrar los pulsadores manuales para los pulsadores analógicos DM3000.
