# Espejo reflector para las barreras de reflexión de haz infrarrojo, referencia OR2000 de Carrier

- Propiedad del archivo: CONSTRUNARIO
- Formato: FIEBDC-3/2012
- Programa: Construnario Versión 3.51
- Fecha de los precios: 12/04/2023
- Divisa: EUR

**OR2000** u Espejo reflector para las barreras de reflexión de haz infrarrojo, referencia OR2000 de Carrier
Precio: 73.67
Espejo reflector para las barreras de reflexión de haz infrarrojo.
