# Válvula del medidor de flujo para ser montada en el cilindro de gas para ajustar el flujo de gas, referencia PCVALVOLA de Carrier

- Propiedad del archivo: CONSTRUNARIO
- Formato: FIEBDC-3/2012
- Programa: Construnario Versión 3.51
- Fecha de los precios: 12/04/2023
- Divisa: EUR

**PCVALVOLA** u Válvula del medidor de flujo para ser montada en el cilindro de gas para ajustar el flujo de gas, referencia PCVALVOLA de Carrier
Precio: 129.96
Válvula del medidor de flujo para ser montada en el cilindro de gas para ajustar el flujo de gas.
