# Servicio de montaje para RACK-19-24U de Carrier

- Propiedad del archivo: CONSTRUNARIO
- Formato: FIEBDC-3/2012
- Programa: Construnario Versión 3.51
- Fecha de los precios: 12/04/2023
- Divisa: EUR

| Código | Ud | Descripción | Precio |
|---|---|---|---|
| RACK1924UAS | u | Servicio de montaje para RACK-19-24U de Carrier | 2784.00 |
