# Detector de CO (12/24VDC), referencia S2016CO de Carrier

- Propiedad del archivo: CONSTRUNARIO
- Formato: FIEBDC-3/2012
- Programa: Construnario Versión 3.51
- Fecha de los precios: 12/04/2023
- Divisa: EUR

**S2016CO** u Detector de CO (12/24VDC), referencia S2016CO de Carrier
Precio: 275.68
Detector de CO (12/24VDC)
