# Detector de vapores de petróleo ATEX zona 2 Cat III, referencia S2096VB de Carrier

- Propiedad del archivo: CONSTRUNARIO
- Formato: FIEBDC-3/2012
- Programa: Construnario Versión 3.51
- Fecha de los precios: 12/04/2023
- Divisa: EUR

**S2096VB** u Detector de vapores de petróleo ATEX zona 2 Cat III, referencia S2096VB de Carrier
Detector de vapores de petroleo ATEX zona 2 Cat III, referencia S2096VB de Carrier
