# Detector LPG Gas ATEX zona 1 Cat II, referencia S2097GP de Carrier

- Propiedad del archivo: CONSTRUNARIO
- Formato: FIEBDC-3/2012
- Programa: Construnario Versión 3.51
- Fecha de los precios: 12/04/2023
- Divisa: EUR

| Código | Ud | Descripción | Precio |
|---|---|---|---|
| S2097GP | u | Detector LPG Gas ATEX zona 1 Cat II, referencia S2097GP de Carrier | 766.17 |
