# Detector hidrógeno ATEX zona 1 Cat II, referencia S2097H2 de Carrier

- Propiedad del archivo: CONSTRUNARIO
- Formato: FIEBDC-3/2012
- Programa: Construnario Versión 3.51
- Fecha de los precios: 12/04/2023
- Divisa: EUR

| Código | Ud | Descripción |
|---|---|---|
| S2097H2 | u | Detector hidrógeno ATEX zona 1 Cat II, referencia S2097H2 de Carrier |
