# Detector de CO+NO2 EN50545-1, referencia S2400CO-ND de Carrier

- Propiedad del archivo: CONSTRUNARIO
- Formato: FIEBDC-3/2012
- Programa: Construnario VersiĆ³n 3.51
- Fecha de los precios: 12/04/2023
- Divisa: EUR

| Código | Ud | Descripción |
|---|---|---|
| S2400COND | u | Detector de CO+NO2 EN50545-1, referencia S2400CO-ND de Carrier |
