# Aerosol probador de detectores de humo, referencia SC010 de Carrier

- Propiedad del archivo: CONSTRUNARIO
- Formato: FIEBDC-3/2012
- Programa: Construnario Versión 3.51
- Fecha de los precios: 12/04/2023
- Divisa: EUR

**SC010** u Aerosol probador de detectores de humo, referencia SC010 de Carrier
Precio: 53.90
Aerosol probador de detectores de humos. Envase seguro, no inflamable y respetuoso con el medio ambiente.
