# Cilindros de gas desechables de 10 litros llenos de mezclas de gases no reactivos inflamables o tóxicos de Carrier

- Propiedad del archivo: CONSTRUNARIO
- Formato: FIEBDC-3/2012
- Programa: Construnario Versión 3.51
- Fecha de los precios: 12/04/2023
- Divisa: EUR

**SIBXXX** u Cilindros de gas desechables de 10 litros llenos de mezclas de gases no reactivos inflamables o tóxicos de Carrier
Cilindros de gas desechables de 10 litros llenos de mezclas de gases no reactivos inflamables o tóxicos. En el pedido por favor especifique el tipo de gas.
