# Sonda térmica de alta temperatura 50 a 300ºC, referencia ST802 de Carrier

- Propiedad del archivo: CONSTRUNARIO
- Formato: FIEBDC-3/2012
- Programa: Construnario Versión 3.51
- Fecha de los precios: 12/04/2023
- Divisa: EUR

**ST802** u Sonda térmica de alta temperatura 50 a 300ºC, referencia ST802 de Carrier
Detector térmico de alta temperatura por sonda térmica, temperatura ajustable de 50 a 300ºC, dimensiones 140x100x70, color gris. Se puede conectar directamente a cualquier central de detección de incendios UTC Fire & Security convencional y se rearma automáticamente.
