# Placa de relés plug and play para conectar a STG/OUT16 para proporcionar 8 salidas de relé, referencia STG/8REL de Carrier

- Propiedad del archivo: CONSTRUNARIO
- Formato: FIEBDC-3/2012
- Programa: Construnario Versión 3.51
- Fecha de los precios: 12/04/2023
- Divisa: EUR

**STG8REL** u Placa de relés plug and play para conectar a STG/OUT16 para proporcionar 8 salidas de relé, referencia STG/8REL de Carrier
Precio: 382.52
Placa de relés plug and play para conectar a STG/OUT16 para proporcionar 8 salidas de relé
