# Módulo remoto de alta seguridad de 16 salidas (abiertas), referencia STG/OUT16-S de Carrier

- Propiedad del archivo: CONSTRUNARIO
- Formato: FIEBDC-3/2012
- Programa: Construnario Versión 3.51
- Fecha de los precios: 12/04/2023
- Divisa: EUR

**STGOUT16S** u Módulo remoto de alta seguridad de 16 salidas (abiertas), referencia STG/OUT16-S de Carrier
Módulo remoto de alta seguridad de 16 salidas (abiertas) con rendimiento mejorado.
