# Panel de control de gas MULTISCAN++PK. 4 líneas de bus abiertas RS485 o dos lazos cerrados. Hasta 256 detectores de gas, referencia ST,MTS/PK-256 de Carrier

- Propiedad del archivo: CONSTRUNARIO
- Formato: FIEBDC-3/2012
- Programa: Construnario Versión 3.51
- Fecha de los precios: 12/04/2023
- Divisa: EUR

**STMTSPK256B** u Panel de control de gas MULTISCAN++PK. 4 líneas de bus abiertas RS485 o dos lazos cerrados. Hasta 256 detectores de gas, referencia ST,MTS/PK-256 de Carrier
Panel de control de gas MULTISCAN++PK. 4 líneas de bus abiertas RS485 o dos lazos cerrados. Hasta 256 detectores de gas analógicos de 4-20 mA conectados a través de módulos de 8 entradas remotas o detectores de gas direccionables conectados a los lazos del panel de control RS485 y 8 entradas de 4-20mA integradas en el panel. 8 salidas de relé y hasta 256 salidas A/C de relé a través de módulos remotos. El panel viene completo con 1 puerto paralelo para la impresora y 1 puerto serie RS232 para la conexión a la PC. Alojado en una caja de ABS con clasificación IP65
