# Panel de control de gas MULTISCAN++S1. 4 líneas de bus abierto tipo RS485 o 2 cerradas. Lazo de 128 detectores, referencia ST.MTS/S1-128B de Carrier

- Propiedad del archivo: CONSTRUNARIO
- Formato: FIEBDC-3/2012
- Programa: Construnario Versión 3.51
- Fecha de los precios: 12/04/2023
- Divisa: EUR

**STMTSS1128B** u Panel de control de gas MULTISCAN++S1. 4 líneas de bus abierto tipo RS485 o 2 cerradas. Lazo de 128 detectores, referencia ST.MTS/S1-128B de Carrier
Precio: 4590.25
Panel de control de gas MULTISCAN++S1. 4 líneas de bus abierto tipo RS485 o 2 cerradas. Lazo de 128 detectores de gas analógicos de 4-20 mA conectados a través de 8 módulos de entrada remota o detectores de gas direccionables conectados a los paneles de control por RS485. 8 entradas de 4-20mA en el panel. 8 salidas de relé y hasta 256 salidas de relé A/C a través de módulos remotos. El panel viene completo con 1 puerto paralelo para la impresora y 1 puerto serie RS232 para conexión al PC. Alojado en una caja de ABS con clasificación IP65
