# Tarjeta de extensión de 4 canales, referencia STPL4/ESP de Carrier

- Propiedad del archivo: CONSTRUNARIO
- Formato: FIEBDC-3/2012
- Programa: Construnario Versión 3.51
- Fecha de los precios: 12/04/2023
- Divisa: EUR

| Código | Ud | Descripción |
|---|---|---|
| STPL4ESP | u | Tarjeta de extensión de 4 canales, referencia STPL4/ESP de Carrier |
