# Panel 4-12 zonas montado sobre carril DIN, referencia STPL4+D de Carrier

- Propiedad del archivo: CONSTRUNARIO
- Formato: FIEBDC-3/2012
- Programa: Construnario VersiĆ³n 3.51
- Fecha de los precios: 12/04/2023
- Divisa: EUR

**STPL4PLUSD** u Panel 4-12 zonas montado sobre carril DIN, referencia STPL4+D de Carrier
Panel 4-12 zonas montado sobre carril DIN
