# Teclado de calibración para los detectores Smart 3, referencia ST.S/CKD de Carrier

- Propiedad del archivo: CONSTRUNARIO
- Formato: FIEBDC-3/2012
- Programa: Construnario Versión 3.51
- Fecha de los precios: 12/04/2023
- Divisa: EUR

**STSCKD** u Teclado de calibración para los detectores Smart 3, referencia ST.S/CKD de Carrier
Precio: 380.96
Teclado de calibración para los detectores Smart 3
