# Herramienta manual de calibración, referencia STS/CKD-PK de Carrier

- Propiedad del archivo: CONSTRUNARIO
- Formato: FIEBDC-3/2012
- Programa: Construnario Versión 3.51
- Fecha de los precios: 12/04/2023
- Divisa: EUR

| Código | Ud | Descripción | Precio |
|---|---|---|---|
| STSCKDPK | u | Herramienta manual de calibración, referencia STS/CKD-PK de Carrier | 280.29 |
